# Lieferung Montage BHKW
Angebotsaufforderung (GAEB DA XML 3.2, DA83)
Projekt: 82623030
Währung: EUR
Vergabeart: Öffentliche Ausschreibung
Eröffnung: 13.03.2026 10:00:00
Ende der Zuschlagsfrist: 13.04.2026
Abgabeort: ZOWA; Wasserplatz 1; 16303 Schwedt/Oder
Erstellt mit: GXML Toolbox V3.2 R20140604, ORCA AVA 23.0 SP2 - Starter Edition 23.00.02, 12.02.2026

## Vorbemerkungen
Vorbemerkung:
Der Zweckverband Ostuckermärkische Wasserversorgung und Abwasserbehandlung (nachfolgend ZOWA) beabsichtigt die Vergabe zur Lieferung und Inbetriebnahme (inkl. Einweisung des Betriebspersonals) eines BHKW 100kW für die Kläranlage (KA) in Schwedt/Oder.

Form und Frist der Angebote:
Bitte beachten Sie, dass das Angebot in all seinen Bestandteilen in deutscher Sprache abzufassen ist und von Ihnen vollständig ausgefüllt sein muss. Etwaige Änderungen an Eintragungen müssen zweifelsfrei sein. Auf bestehende Unklarheiten in den Vergabeunterlagen, die Sie sorgfältig prüfen wollen, haben Sie uns unverzüglich hinzuweisen.
Das Angebot ist postalisch in einem verschlossenen Umschlag und von außen deutlich mit dem beiliegendem Kennzettel (s. Datei "3.5 Kennzettel") an den ZOWA vor Fristablauf einzureichen. Eine Einreichung der Angebote per E-Mail oder Fax ist nicht gestattet und führt zum Ausschluss!
Bitte zu beachten, dass lediglich eine Variante bauftragt wird!

Preise:
Die im Angebot enthaltenen Preise sind ohne Umsatzsteuer (in netto) als Festpreise anzubieten - sie decken alle Funktionalitäten, Bestandteile und Produkte ab.
Preisgleitklauseln werden nicht vereinbart.

Nebenangebote:
Nebenangebote sind in Verbindung mit einem Hauptangebot zugelassen.

Bieterfragen:
Bieterfragen sind ausschließlich schriftlich per E-Mail an ausschreibung@zowa-online.de (ausschreibung@zowa-online.de) zu richten. Telefonische Auskünfte werden nicht erteilt, es sein denn, es handelt sich um Rückfragen zu den vorzulegenden Nachweisen und Formblättern.

Ausführungsort:
Kläranlage Schwedt
Meyenburger Allee 15
16303 Schwedt/Oder

Liefertermin/Ausführungszeitraum:
Zeitnah, bitte geben Sie Ihren Ausführungstermin mit dem Angebot bekannt

## Veranlassung/Ist-Zustand
Auf der Kläranlage Schwedt wird seit 2012 ein Blockheizkraftwerk betrieben.
Im Zeitraum von 2012 bis 2026 sind durchschnittlich 700 TkWh/a Strom und 1.100.TkWh/a Wärme produziert worden. Mit der Wärme werden die Faultürme beheizt, sowie der gesamte restliche Wärmebedarf der Kläranlage Schwedt gedeckt.
Die durchschnittliche Laufzeit eines BHKWs wird mit ca. 10 Jahren angesetzt. Zurzeit fallen bedingt durch die lange Laufzeit erhebliche Reparaturkosten an. Da weitere Reparaturen, aufgrund des Alters und wegen der hohen Laufzeit, unrentabel sind, soll das BHKW im Jahr 2026 / 2027 erneuert werden.
Die bestehende Anlage hat eine elektrische Leistung von 100 kWel. Die thermische Leistung wird mit 150 kwth angegeben. Um den Verschleiß der Anlagenteile zu minimieren, wurde 2017 für ca. 100.000 € eine Gasreinigung gebaut. Eine aktuelle Gasanalyse kann Anlage 1 entnommen werden.
Der aktuelle Faulgasanfall liegt bei circa 1.100 bis 1.400 Nm³ pro Tag (s. Abb. 1). Die Schwankungen können durch den Gasspeicher mit einem Volumen von 500 Nm³ ausgeglichen werden. Zum Teil reichen jedoch die Speicherkapazität und Leistung des BHKW nicht aus, um das anfallende Faulgas zu verwerten. In diesem Fall wird das überschüssige Gas in einer Fackel verbrannt.
Sowohl für die Variante 1 als auch Variante 2 sind die Grundrisszeichnung und die Aufstellzeichnung des derzeitigen BHKW zu beachten. Eine Vor-Ort-besichtigung wird dringend empfohlen.
Nebenangebote sind in Verbindung mit einem Hauptangebot zulässig.

Bisheriger Gasanfall, Stromproduktion
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Abbildung 1: Auswertung des monatlichen Faulgasanfalls 2023/2024

Aktuelle Strom- und Wärmeproduktion

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Genehmigungen
Entsprechend Anhang 1 der 4. BImSchV muss für Anlagen zur Erzeugung von Strom und Wärme aus Klärgas bis zu einer Leistung von 1 MW kein Genehmigungsverfahren nach § 10 BImSchG durchgeführt werden.
Insbesondere für Anlagenteile, die nicht nach BimSchG zu genehmigen sind, kann ein gesondertes Baugenehmigungsverfahren in Betracht kommen.
Zudem hat eine Abnahme der Abgasanlagen durch den bevollmächtigten Bezirksschornsteinfeger zu erfolgen (§ 83 Abs. 2 BbgBO).

## 00 Lieferung, Montage und Anpassung BHKW

### Titel 01 Lieferung/Montage/Inbetriebnahme BHKW

**01.1 Technische Ausstattung Variante 1 - Containerbauweise komplett Aufstellung inkl. Rohrleitungsanpassung -**
Motor
MAN 6 Zylinder Reihenmotor, Wärmeschutzisoliertes Turbinengehäuse am Turbolader mit Wasserkühlung, wassergeführter Ladeluftkühler, wechselbare Zylinderlaufbuchsen, Ventilsitzringe aus Stillit und Ventilteller aus Nimonic-Stahl, wassergekühltes Abgassystem, Kurbelwellenraumdrucksensor, Sicherheitstemperaturbegrenzer und MAN Werksgarantie
Standartleistung bei 1500 U/min, Dauerleistung im Biogasbetrieb=100kW elektrischer Leistung.
Generator
Fabr. Leroy Somer 150KVA, oder gleichwertig, Dreiphasen-Synchrongenerator ohne Bürsten, selbstregelnd und selbsterregend, Betrieb ohne zusätzliche Kompensation
Aufstellung BHKW
Grundrahmen in Stahl beschichtet auf Schwingungsdämpfer vom Motor und Generator über den Rahmen zur Bodenplatte, zusätzliche Ölauffangwanne unter der Antriebseinheit
Steuerung BHKW
Schalt-Mess-Regelanlage verbaut im Schaltschrank, Steuerung für Netzparallelbetrieb  Spannungsregelung, cos-phi-Regelung, Synchronisation mit Stromnetz, Drehzahl- und Leistungsregelung
Sicherheitseinrichtung: Kühlwassermangel- und Temperaturüberwachung (Notabschaltung), Wartungsintervallzähler und -anzeiger, zur Anzeigemöglichkeit gehören alle betriebstechnisch relevanten Daten und Messwerte
Ansteuerung aller benötigten Nebenaggregate, Schutzeinrichtung für Generator inkl. Zuschalteinrichtung in Stromnetz, gesetzlich vorgeschriebene Not-Aus Funktion, elektronische Gasdruck- und Verbrauchsmessung, Gasspeicherfüllstand, geführte Leistungsregelung, Störmeldung und Betriebsmeldung an Leitstand, Fernstart Möglichkeit, Visualisierung und Einstellung auf Touchpanel inkl. Datenaufzeichnung relevanter Daten und grafischer tabellarischer Auswertung
Netzstartgerät zum Starten des Motors ohne Starterbatterien mit allen benötigten Teilen
Kühlwasser und Gemischkühlsystem mit Wasser-Glykolgemisch

Für den Motor
Ladeluftkühlung und Abgaswärmetaucher inkl. Plattenwärmetauscher, Ausdehnungsgefäß, Sicherheitsventil, Druckanzeige, Filter, Regelventil mit Dehnstoff-Thermostaten, Notkühler mit integriertem Gemischkühler zur Ableitung der Wärme außerhalb der Heizperiode und Verrohrung
Kühlwassertemperaturregelung über Rücklaufanhebung (Kühlwassertemperatur Motor 80°C)
Thermische Übergabe an Heizanlage Vor-Rücklauf Flanschverbindung
Abgasanlage
Abgaswärmetauscher mit Gegenstromprinzip, Rohre und Mantel in Edelstahl, Reinigungsöffnungen beidseitig geflanscht, Schalldämpfer in Edelstahl mit ca. 40 db Dämpfung.
Zu- und Abluft mit elektronischer Sensor-Überwachung
Schmierölsystem
Schmierölvorratstank 400l / 50l
Frischöltank als Wandmontage (Tages - / Nachfülltank 50l)
Frischöltank als Bodenmontage (Raumspartank flach) 400l
Mit Frischölpumpe zur Befüllung des Ölsystems und der Selbstbefüllung des Frischöltanks inkl. Überwachungssystem.
Gasversorgung
Gasregelstrecke mit Motorverstellung, Nullpunktregler, Druckanzeige, Flammenrückschlag-sicherung nach DVGW-Zulassung, Ventilprüfsystem, Gasunterdruckwächter und Gasmengenmessung für Verbrauch, Übergabe an Leitstand, Zähler und Analogwert
Wetter und Schallschutz durch Container
mit entsprechender Beschichtung, Schallschutzdämmung, ausreichend Zugang über Türöffnungen, Lüftungsanlage Thermostatgesteuert, Innenbeleuchtung Schalter und Steckdose 230V und Notausschalter außen angebracht, Gaswarnanlagesystem und Brandmeldesystem für Container mit Übergabe an Leitstand
Alle Systeme und Aggregate mit Schaltanlage komplett verdrahtet und verbaut
Containergröße: ca. 5,00 m Länge, 2,40 m Breite und 2,80 m Höhe
Anbindung an Prozessleitungen
Abgasleitung von Container an Altbestand Kamin in Edelstahl DN 150 inkl. Isolierung und Abstützung Wandkonsolen in Edelstahl (Länge ca. 13 m mit 90° Bogen)
Klärgasanschluss von Container an vorhandener Gasleitung in ausreichender Dimension und korrosionsfestem Werkstoff inkl. Isolierung und Abstützung Wandkonsolen in Edelstahl (Länge ca. 11,00 m)
Heizkeis / Übergabekreis in DN65 Standartausführung, geschweißt in schwarz bis an Heizungsleitung, Altbestand inkl. Pumpe, Mischventil RTA, Ansteuerung, Überwachung, Ausdehnungsgefäß und Sicherheitsbaugruppe, mit Frostschutz G48 fertig befüllt. Inkl. Isolierung und Abstützung Wandkonsolen in Edelstahl (Länge ca. 15,00 m)
Abgaswärmetauscher inkl. Bypassrohr komplett isoliert
Sonstige Leistungen
Transport (Lieferung), Aufbau, Inbetriebnahme, Einweisung Bedienungspersonal, Übergabe der techn. deutschsprachigen Dokumentation und erster Wartung nach 100 Betriebsstunden
Menge: 0,000

**01.2 Technische Ausstattung Variante 2 - Modellbau mit Schallschutz, Innenaufstellung inkl. Rohrleitungsanpassung -**
Motor
MAN 6 Zylinder Reihenmotor, wärmeschutzisoliertes Turbinengehäuse am Turbolader mit Wasserkühlung, wassergeführter Ladeluftkühler, wechselbare Zylinderlaufbuchen, Ventilsitzringe aus Stillit und Ventilteller aus Nimonic-Stahl, wassergekühltes Abgassystem, Kurbelwellenraumdrucksensor, Sicherheitstemperaturbegrenzer und MAN Werksgarantie.
Standardleistung bei 1500 U/min, Dauerleistung im Biogasbetrieb=100kW elektrischer Leistung.
Generator
Fabr. Leroy Somer 150KVA, Dreiphasen-Synchrongenerator ohne Bürsten, selbstregelnd und selbsterregend, Betrieb ohne zusätzliche Kompensation
Aufstellung BHKW
Grundrahmen in Stahl beschichtet auf Schwingungsdämpfer vom Motor und Generator zum Rahmen zu der Bodenplatte, zusätzliche Ölauffangwanne unter der Antriebseinheit
"die Aufstellfläche der Bestandsanlage darf nicht wesentlichen überschritten werden"
Länge: 2,85 m, Breite: 0,95 m, Höhe: 1,90 m
Eine Vorort-Besichtigung wird dringend empfohlen!

Steuerung BHKW
Schalt-Mess-Regelanlage verbaut im Schaltschrank, Steuerung für Netzparallelbetrieb,  Spannungsregelung, cos-phi-Regelung, Synchronisation mit Stromnetz, Drehzahl- und Leistungsregelung
Sicherheitseinrichtung: Kühlwassermangel und Temperaturüberwachung (Notabschaltung), Wartungsintervallzähler und Anzeiger, zur Anzeigemöglichkeit gehören alle betriebstechnisch relevanten Daten und Messwerte
Ansteuerung aller benötigten Nebenaggregate, Schutzeinrichtung für Generator inkl. Zuschalteinrichtung in Stromnetz, gesetzlich vorgeschriebene Not-Aus Funktion, elektronische Gasdruck- und Verbrauchsmessung, Gasspeicherfüllstand, geführte Leistungsregelung, Störmeldung und Betriebsmeldung an Leitstand, Fernstart Möglichkeit, Visualisierung und Einstellung auf Touchpanel inkl. Datenaufzeichnung relevanter Daten und grafischer tabellarischer Auswertung
Netzstartgerät zum Starten des Motors ohne Starterbatterien mit allen benötigten Teilen
Kühlwasser und Gemischkühlsystem mit Wasser-Glykolgemisch
Für den Motor
Ladeluftkühlung und Abgaswärmetauscher inkl. Plattenwärmetauscher, Ausdehnungsgefäß, Sicherheitsventil, Druckanzeige, Filter, Regelventil mit Dehnstoff-Thermostaten, Notkühler mit integriertem Gemischkühler zur Ableitung der Wärme außerhalb der Heizperiode und Verrohrung
Kühlwassertemperaturregelung über Rücklaufanhebung (Kühlwassertemperatur Motor 80°C)
Thermische Übergabe an Heizanlage Vor-Rücklauf Flanschverbindung
Abgasanlage
Abgaswärmetauscher mit Gegenstromprinzip, Rohre und Mantel in Edelstahl, Reinigungsöffnungen beidseitig geflanscht, Schalldämpfer in Edelstahl mit ca. 40 db Dämpfung.
Zu- und Abluft mit elektronischer Sensor-Überwachung
Schmierölsystem
Schmierölvorratstank 400l / 50l
Frischöltank als Wandmontage (Tages - / Nachfülltank 50l)
Frischöltank als Bodenmontage (Raumspartank flach) 400l
Mit Frischölpumpe zur Befüllung des Ölsystems und der Selbstbefüllung des Frischöltanks. Inkl. Überwachungssystem.

Gasversorgung
Gasregelstrecke mit Motorverstellung, Nullpunktregler, Druckanzeige, Flammenrückschlag-sicherung nach DVGW-Zulassung, Ventilprüfsystem, Gasunterdruckwächter und Gasmengenmessung für Verbrauch, Übergabe an Leitstand Zähler und Analogwert
Anbindung an Prozessleitungen
Abgasleitung von BHKW-Modul an Altbestand Kamin in Edelstahl DN 150 inkl. Isolierung und Abstützung Wandkonsolen in Edelstahl
Klärgasanschluss von BHKW-Modul an vorhandener Gasleitung in ausreichender Dimension und korrosionsfestem Werkstoff inkl. Abstützung Wandkonsolen in Edelstahl
Heizkeis / Übergabekreis in DN65 Standartausführung geschweißt in schwarz bis an Heizungsleitung Altbestand Inkl. Pumpe, Mischventil RTA, Ansteuerung, Überwachung, Ausdehnungsgefäß und Sicherheitsbaugruppe, mit Frostschutz G48 fertig befüllt. Inkl. Isolierung und Abstützung Wandkonsolen in Edelstahl
Abgaswärmetauscher inkl. Bypassrohr komplett isoliert
Menge: 0,000

**01.3 Rückbau Alt BHKW (Bedarfsposition)**
Rückbau Alt BHKW

Nach erfolgreicher Inbetriebnahme des neuen BHKW bei Variante 1, ansonsten Rückbau vor Neubau bei Variante 2

hydraulisch und elektronisches Abklemmen des Altaggregates
Ausbringung auf dem vorhandenen Aufstellungsraum, Abtransport und fachgerechte Wiederverwertung und Entsorgung
Menge: 0,000

*Hinweis: sonstige Hinweise/bauseitig Leistungen*
Schnittstellen
- Kondensat: Ableitung im Fundament der Aufstellfläche und fachgerechte Abfuhr / - Strom: Leistungskabel im Leistungsschaltschrank im Schaltanlagenraum / - Kundenseitige Weiterführung (am Container) bis zum Übergabepunkt.
Bauseitige Leistungen / / - Zuwegungen (gute Zugänglichkeit der Baustelle) / - Baustelleinrichtung (Baustromversorgung, Sanitäreinrichtungen, Abfallentsorgung, ausreichender überdachter Lager- und Montageplatz sowie erforderliche Gerüste und Treppen am Installationsort) / - Krangestellung zur Endladung und Aufbau der Dachkomponenten in ausreichender Größe, nach Absprache und örtlicher Gegebenheit. / - innerer Blitzschutz / - Potentialausgleich und Erdung / - Entsorgung und Aufbereitung von Kondensat, Abgas- und Biogasanalysesystem / - Strom und Wasserverbrauch während der Bauphase und Inbetriebnahmephase / - Brandschutzsysteme wie Feuerlöscher und -Decken

geplante Fundamente für den Container
Streifenfundament  2x 5,00m x 0,40m lang
  3-3,50m breit

Fundamentarbeiten werden nach Auftragserteilung BHKW, wenn erfordelich, fertiggestellt. Detailabsprache nach Erfordernis und Absprach mit Auftragnehmer Lieferung BHKW.
